# CASALS MDE 140 0, 18kW 2890 rpm máx., Q máx. 500 m3/h, Ventiladores centrífugos de media presión

- Propiedad del archivo: CONSTRUNARIO
- Formato: FIEBDC-3/2012
- Programa: Construnario Versión 3.51
- Fecha de los precios: 27/01/2014
- Divisa: EUR

**CAS300712300** u CASALS MDE 140 0, 18kW 2890 rpm máx., Q máx. 500 m3/h, Ventiladores centrífugos de media presión.
CARACTERÍSTICAS CONSTRUCTIVAS • Carcasa soldada en chapa de acero laminado. • Turbina multipala de álabes curvados hacia adelante de simple aspiración fabricada en chapa galvanizada. • Rejilla protección incluida en el lado de la aspiración. • Protegidos contra la corrosión mediante recubrimiento en polvo de resina epoxy. • Motor asíncrono de rotor exterior que incluye protector térmico y rodamientos a bolas de engrase permanente. Protección IP-44 y aislamiento clase F según DIN 40.050 h1. Voltaje estándar 230V 50Hz. APLICACIONES Diseñados para instalación en conducto, son indicados para: • Procesos industriales, extracción o inyección localizada. • Refrigeración de máquinas, enfriamiento de piezas. • Transporte de aire limpio. • Temperatura máxima de trabajo en continuo: 50ºC.
