# CASALS MB 14/5 M2 0, 25kW 2800 rpm máx., Q máx. 1050 m3/h, Ventiladores centrífugos de media presión

- Propiedad del archivo: CONSTRUNARIO
- Formato: FIEBDC-3/2012
- Programa: Construnario Versión 3.51
- Fecha de los precios: 10/03/2014
- Divisa: EUR

**CAS253100103** u CASALS MB 14/5 M2 0, 25kW 2800 rpm máx., Q máx. 1050 m3/h, Ventiladores centrífugos de media presión.
CARACTERÍSTICAS CONSTRUCTIVAS • Carcasa fabricada en chapa de acero laminado. • Carcasa totalmente soldada o engatillada. • Turbina multipala de álabes curvados hacia adelante de simple aspiración fabricada en chapa galvanizada. • Protegidos contra la corrosión mediante recubrimiento en polvo de resina epoxy. • Motor asíncrono normalizado de jaula de ardilla con protección IP-55 y aislamiento clase F. Voltajes estándar 230V 50Hz para motores monofásicos, 230/400V 50Hz para motores trifásicos. APLICACIONES Diseñados para instalación en conducto, son indicados para: • Procesos industriales, extracción o inyección localizada. • Refrigeración de máquinas, enfriamiento de piezas. • Transporte de aire limpio. • Temperatura máxima de trabajo en continuo: aire transportado: 130ºC; ambiente: monofásicos 50ºC, trifásicos 60ºC. BAJO DEMANDA • Ventiladores para trabajar a 60Hz y voltajes especiales. • Motor 2 velocidades. • Ventilador para aire hasta 250ºC. • Ventiladores fabricados en chapa galvanizada en caliente o acero inoxidable. • Ventilador equipado con rodete de refrigeración para transporte de aire de altas temperaturas. -MB 12/5-20/8: añadir 105€ al PVP. -MB 22/9-28/11: añadir 115€ al PVP. -MB 31/12-45/18: añadir 125€ al PVP.
