# CASALS MZ 45/18 11kW 1510 rpm máx., Q máx. 17000 m3/h, Ventiladores centrífugos de media presión

- Propiedad del archivo: CONSTRUNARIO
- Formato: FIEBDC-3/2012
- Programa: Construnario Versión 3.51
- Fecha de los precios: 10/03/2014
- Divisa: EUR

**CAS254420160** u CASALS MZ 45/18 11kW 1510 rpm máx., Q máx. 17000 m3/h, Ventiladores centrífugos de media presión.
CARACTERÍSTICAS CONSTRUCTIVAS • Carcasa fabricada en chapa de acero laminado. • Carcasa totalmente soldada o engatillada. • Turbina multipala de álabes curvados hacia adelante de simple aspiración fabricada en chapa galvanizada. • El ventilador se suministrará en ejecución estándar a eje libre, es decir sin motor, poleas ni correas. • Protegidos contra la corrosión mediante recubrimiento en polvo de resina epoxy. APLICACIONES Diseñados para instalación en conducto, son indicados para: • Procesos industriales, extracción o inyección localizada. • Refrigeración de máquinas, enfriamiento de piezas. • Transporte de aire limpio. • Temperatura máxima de trabajo en continuo: aire transportado: 200ºC; ambiente: 60ºC. BAJO DEMANDA • Ventiladores completos que incluyen: motor, poleas, correas, protector de correas y de eje. Montados sobre bancada general o sobre silleta (motores hasta 7,5CV). • Ventilador preparado para 350ºC • Ventiladores fabricados en chapa galvanizada en caliente o acero inoxidable.
