# CASALS MBCA 280 T4 0, 75kW 1400 rpm máx., Q máx. 2520 m3/h, Ventiladores centrífugos de media presión

- Propiedad del archivo: CONSTRUNARIO
- Formato: FIEBDC-3/2012
- Programa: Construnario Versión 3.51
- Fecha de los precios: 10/03/2014
- Divisa: EUR

**CAS501402844** u CASALS MBCA 280 T4 0, 75kW 1400 rpm máx., Q máx. 2520 m3/h, Ventiladores centrífugos de media presión.
CARACTERÍSTICAS CONSTRUCTIVAS •Carcasa fabricada en chapa de acero laminado totalmente soldada o engatillada. •Turbina multipala de álabes curvados hacia adelante de simple aspiración fabricada en chapa galvanizada. •Protegidos contra la corrosión mediante recubrimiento en polvo de resina epoxy. •Motor asíncrono normalizado de jaula de ardilla con protección IP-55 y aislamiento clase F. Voltajes estándar 230/400V 50Hz para motores trifásicos hasta 4kW y 400/690V 50Hz para potencias superiores. APLICACIONES Diseñados para instalación en conducto, son indicados para: • Procesos industriales, extracción o inyección localizada. • Refrigeración de máquinas, enfriamiento de piezas. • Transporte de aire limpio. • Temperatura máxima de trabajo en continuo: aire transportado: 130ºC; ambiente: 60ºC. BAJO DEMANDA •Ventiladores para trabajar a 60Hz y voltajes especiales. •Motor 2 velocidades. •Ventiladores antichispas con motor certificado Atex. Otras clasificaciones Atex: consultar.. •Ventilador preparado para altas temperaturas. •Ventiladores fabricados en chapa galvanizada en caliente o acero inoxidable.
