# CASALS MB 28/11 T2 2, 2kW P/R 2800 rpm máx., Q máx. 4500 m3/h, Ventiladores centrífugos de media presión

- Propiedad del archivo: CONSTRUNARIO
- Formato: FIEBDC-3/2012
- Programa: Construnario Versión 3.51
- Fecha de los precios: 10/03/2014
- Divisa: EUR

**CAS253360161** u CASALS MB 28/11 T2 2, 2kW P/R 2800 rpm máx., Q máx. 4500 m3/h, Ventiladores centrífugos de media presión.
CARACTERÍSTICAS CONSTRUCTIVAS •Carcasa fabricada en chapa de acero laminado. •Turbina de pala recta fabricada con chapa de acero y con aro de refuerzo soldado y protegida contra la corrosión mediante recubrimiento de polvo de resina epoxy. •Protegidos contra la corrosión mediante recubrimiento en polvo de resina epoxy. •Motor asíncrono normalizado de jaula de ardilla con protección IP-55 y aislamiento clase F. Voltajes estándar 230V 50Hz para motores monofásicos, 230/400V 50Hz para motores trifásicos hasta 4kW y 400/690V 50Hz para potencias superiores. APLICACIONES Diseñados para instalación en conducto, son indicados para: • Transporte de materia sólida excepto fibras textiles. • Temperatura máxima de trabajo en continuo: aire transportado: 130ºC; ambiente: 60ºC. BAJO DEMANDA • Ventiladores para trabajar a 60Hz y voltajes especiales. • Motor 2 velocidades. • Ventiladores fabricados en chapa galvanizada en caliente o acero inoxidable. • Ventilador equipado con rodete de refrigeración para transporte de aire de altas temperaturas. Añadir al PVP 120€. • Ventilador para aire hasta 250ºC.
