# CASALS MBRC 40/12 T2 3kW 2870 rpm, Q máx. 8500 m3/h, Ventiladores centrífugos de media presión

- Propiedad del archivo: CONSTRUNARIO
- Formato: FIEBDC-3/2012
- Programa: Construnario Versión 3.51
- Fecha de los precios: 10/03/2014
- Divisa: EUR

**CAS243410146** u CASALS MBRC 40/12 T2 3kW 2870 rpm, Q máx. 8500 m3/h, Ventiladores centrífugos de media presión.
CARACTERÍSTICAS CONSTRUCTIVAS •Carcasa reforzada fabricada en acero laminado totalmente soldada interna y externamente, protegida contra la corrosión mediante recubrimiento de polvo de resina epoxy. •Turbina reforzada de álabes hacia atrás de alto rendimiento. •Motor asíncrono normalizado de jaula de ardilla con protección IP-55 y aislamiento clase F. Voltajes estándar 230V 50 Hz para motores monofásicos y 230/400V 50Hz para motores trifásicos hasta 4kW y 400/690V 50Hz para potencias superiores. APLICACIONES Diseñados para instalación en conducto, son indicados para: • Extracción de gases calientes en hornos o cualquier tipo de aplicación donde haya altas temperaturas. • Transporte de aire limpio o con ligera carga de polvo en suspensión. • Temperatura máxima de trabajo en continuo: aire transportado: 250ºC; ambiente: monofásicos 50ºC, trifásicos 60ºC. BAJO DEMANDA •Purga de drenaje y trampilla de inspección. •Ventiladores para trabajar a 60Hz y para voltajes especiales. •Transporte de aire a altas temperaturas. •Motor 2 velocidades.
