# CASALS MBGR 561 T2 11kW 2930 rpm, Q máx. 8640 m3/h, Ventiladores centrífugos de media presión

- Propiedad del archivo: CONSTRUNARIO
- Formato: FIEBDC-3/2012
- Programa: Construnario Versión 3.51
- Fecha de los precios: 10/03/2014
- Divisa: EUR

**CAS502005621** u CASALS MBGR 561 T2 11kW 2930 rpm, Q máx. 8640 m3/h, Ventiladores centrífugos de media presión.
CARACTERÍSTICAS CONSTRUCTIVAS •Carcasa fabricada en chapa de acero laminado. •Carcasa totalmente soldada o engatillada. •Turbina de álabes curvados hacia atrás (a reacción) de simple aspiración y alto rendimiento, fabricada en chapa de acero laminado y recubierta contra la corrosión en polvo de resina epoxy. •Protegidos contra la corrosión mediante recubrimiento en polvo de resina epoxy. •Motor asíncrono normalizado de jaula de ardilla con protección IP-55 y aislamiento clase F. Voltajes estándar 230V 50Hz para motores monofásicos, 230/400V 50Hz para motores trifásicos hasta 4kW y 400/690V 50Hz para potencias superiores. APLICACIONES •Diseñados para montaje en tubería. Están indicados básicamente para: •Enfriamiento, máquinas, motores, piezas. •Aspiración de humos. •Procesos industriales en los que el aire lleve una alta carga de polvo o incluso de material sólido granulado, excepto fibra textil. •Temperatura máxima de trabajo de 130ºC en continuo. BAJO DEMANDA •Ventiladores para trabajar a 60Hz, voltajes especiales. •Motor 2 velocidades. •Ventiladores antichispas con motor certificado Atex. Otras clasificaciones Atex: consultar.. •Ventilador para aire hasta 250ºC. •Ventiladores fabricados en chapa galvanizada en caliente o acero inoxidable.
