# CASALS MDI 12/6 M2 0, 12kW 2770 rpm, Q máx. 500 m3/h, Ventiladores centrífugos de media presión

- Propiedad del archivo: CONSTRUNARIO
- Formato: FIEBDC-3/2012
- Programa: Construnario Versión 3.51
- Fecha de los precios: 29/01/2014
- Divisa: EUR

**CAS300716200** u CASALS MDI 12/6 M2 0, 12kW 2770 rpm, Q máx. 500 m3/h, Ventiladores centrífugos de media presión.
CARACTERÍSTICAS CONSTRUCTIVAS • Carcasa engatillada fabricada en acero inoxidable AISI 304. • Turbina multipala de álabes curvados hacia adelante de simple aspiración fabricada en acero inoxidable. • Motor asíncrono normalizado de jaula de ardilla con protección IP-55 y aislamiento clase F. Voltajes estándar 230V 50Hz para motores monofásicos, 230/400V 50Hz para motores trifásicos. APLICACIONES Diseñados para instalación en conducto, son indicados para: • Procesos industriales, extracción o inyección localizada. • Refrigeración de máquinas, enfriamiento de piezas. • Transporte de aire limpio. • Transporte de aire con componentes corrosivos. • Temperatura máxima de trabajo en continuo: aire transportado: 130ºC; ambiente: monofásicos 50ºC, trifásicos 60ºC. BAJO DEMANDA • Ventiladores para trabajar a 60Hz y voltajes especiales. • Motor 2 velocidades. • Ventilador equipado con rodete de refrigeración para transporte de aire de altas temperaturas.
