# CASALS MBP 40 T4 0, 55kW 1400 rpm, Q máx. 4850 m3/h, Ventiladores centrífugos de media presión

- Propiedad del archivo: CONSTRUNARIO
- Formato: FIEBDC-3/2012
- Programa: Construnario Versión 3.51
- Fecha de los precios: 10/03/2014
- Divisa: EUR

**CAS502204043** u CASALS MBP 40 T4 0, 55kW 1400 rpm, Q máx. 4850 m3/h, Ventiladores centrífugos de media presión.
CARACTERÍSTICAS CONSTRUCTIVAS • Carcasa fabricada en plástico PE. • Turbina a reacción en plástico PP. • Soporte motor fabricado en chapa de acero recubierto contra la corrosión en polvo de resina epoxy. • Tornillería en acero inoxidable • Motor asíncrono normalizado de jaula de ardilla con protección IP-55 i aislamiento clase F. Voltajes estándar 230/400V 50Hz. Modelos ATEX equipados con motores II2G Eex-d. APLICACIONES Diseñados para instalación en conducto, son indicados para: • Transporte de aire con componentes corrosivos. • Industria química y petroquímica. • Laboratorios y vitrinas de gases. • Temperatura máxima de trabajo en continuo: 50ºC. BAJO DEMANDA • Motores monofásicos (hasta 1,5kW). Ventiladores para trabajar a 60Hz, voltajes especiales. • Motores 2 velocidades. • Pie soporte en acero inoxidable. • Carcasa en PP, PPS, PPel, PEs. • Turbina en PPs, PVDF. • Ventiladores antichispas con motor certificado ATEX Eex-d.
