# CASALS MBPC 40 T2 4kW 2890 rpm, Q máx. 4080 m3/h, Ventiladores centrífugos de media presión

- Propiedad del archivo: CONSTRUNARIO
- Formato: FIEBDC-3/2012
- Programa: Construnario Versión 3.51
- Fecha de los precios: 10/03/2014
- Divisa: EUR

**CAS502304032** u CASALS MBPC 40 T2 4kW 2890 rpm, Q máx. 4080 m3/h, Ventiladores centrífugos de media presión.
CARACTERÍSTICAS CONSTRUCTIVAS •Carcasa fabricada en plástico PE. •Turbina a acción en plástico PP. •Soporte motor fabricado en chapa de acero recubierto contra la corrosión en polvo de resina epoxy. •Tornillería en acero inoxidable •Motor asíncrono normalizado de jaula de ardilla con protección IP-55 y aislamiento clase F. Voltajes estándar 230/400V 50Hz. APLICACIONES Diseñados para instalación en conducto, son indicados para: • Transporte de aire con componentes corrosivos. • Industria química y petroquímica. • Laboratorios y vitrinas de gases. • Temperatura máxima de trabajo en continuo: 50ºC. BAJO DEMANDA •Motores monofásicos (hasta 1,5kW). •Ventiladores para trabajar a 60Hz y voltajes especiales. •Motores 2 velocidades. •Ventiladores antichispas con motor certificado ATEX Eex-d. •Pie soporte en acero inoxidable. •Carcasa en PP, PPS, PPel, PEs. •Turbina en PPs, PVDF.
