# Reactancia para lámpara vapor de mercurio doble nivel potencia VME 12/23-2P-C2-AF-SM 125W 230V

- Propiedad del archivo: CONSTRUNARIO
- Formato: FIEBDC-3/2012
- Programa: Construnario Versión 1.9
- Fecha de los precios: 28/04/2014
- Divisa: EUR

**5218180-ELT** u Reactancia para lámpara vapor de mercurio doble nivel potencia VME 12/23-2P-C2-AF-SM 125W 230V
Equipo de doble nivel de potencia formado por reactancias para lámparas de vapor de mercurio, exterior alto factor, sin línea de mando y relé de conmutación VME 12/23-2P-C2-AF-SM 125W 230V Equipos para interperie. Uso exterior. Encapsulados en resina de poliuretano en envolvente de materil termoplástico e IP54 Temporizador que reduce la potencia a las 4h30? del encendido. Bajo demanda se fabrican para tensiones de 220 ó 240V y frecuencias de 50 ó 60Hz. Conforme Œ.
