# CASALS AA 53 T2 1, 1kW 2800 rpm, Q máx. 410 m3/h, Ventiladores centrífugos de alta presión

- Propiedad del archivo: CONSTRUNARIO
- Formato: FIEBDC-3/2012
- Programa: Construnario Versión 3.51
- Fecha de los precios: 10/02/2014
- Divisa: EUR

**CAS255250160** u CASALS AA 53 T2 1, 1kW 2800 rpm, Q máx. 410 m3/h, Ventiladores centrífugos de alta presión.
CARACTERÍSTICAS CONSTRUCTIVAS • Carcasa fabricada en chapa de acero laminado. • Carcasa totalmente soldada. • AA 47-70: turbina de álabes curvados hacia adelante de simple aspiración y alto rendimiento, fabricada en fundición de aluminio. • AA 45/5-60/7: turbina de álabes curvados hacia atrás (a reacción) de simple aspiración y alto rendimiento, fabricada en fundición de aluminio. • Protegidos contra la corrosión mediante recubrimiento en polvo de resina epoxy. • Motor asíncrono normalizado de jaula de ardilla con protección IP-55 y aislamiento clase F. Voltajes estándar 230/400V 50Hz para motores trifásicos hasta 4kW y 400/690V 50Hz para potencias superiores. APLICACIONES Diseñados para instalación en conducto, son indicados para: • Procesos industriales, extracción o inyección localizada. • Refrigeración de máquinas, enfriamiento de piezas. • Transporte de aire limpio. • Aspiración después de filtros, separadores y ciclones. • Transporte neumático. • Temperatura máxima de trabajo en continuo: aire transportado: 130ºC, ambiente: 60ºC. BAJO DEMANDA • Ventiladores para trabajar a 60Hz y voltajes especiales. • Motores de 2 velocidades.
