# CASALS AA 50/5 T2 4kW P/R 2890 rpm, Q máx. 3050 m3/h, Ventiladores centrífugos de alta presión

- Propiedad del archivo: CONSTRUNARIO
- Formato: FIEBDC-3/2012
- Programa: Construnario Versión 3.51
- Fecha de los precios: 10/03/2014
- Divisa: EUR

**CAS255150160** u CASALS AA 50/5 T2 4kW P/R 2890 rpm, Q máx. 3050 m3/h, Ventiladores centrífugos de alta presión.
CARACTERÍSTICAS CONSTRUCTIVAS •Carcasa fabricada en chapa de acero laminado. •Carcasa totalmente soldada. •Turbina de pala recta fabricada chapa de acero protegida contra la corrosión mediante recubrimiento en polvo de resina epoxy. •Protegidos contra la corrosión mediante recubrimiento en polvo de resina epoxy. •Motor asíncrono normalizado de jaula de ardilla con protección IP-55 y aislamiento clase F. Voltajes estándar 230/400V 50Hz para motores trifásicos hasta 4kW y 400/690V 50Hz para potencias superiores. APLICACIONES Diseñados para instalación en conducto, son indicados para: • Transporte de materia sólida excepto fibras textiles. • Temperatura máxima de trabajo en continuo: aire transportado: 130ºC, ambiente: 60ºC. BAJO DEMANDA •Ventiladores para trabajar a 60Hz y voltajes especiales. •Motores de 2 velocidades. •Ventilador para aire hasta 250ºC. •Ventilador galvanizado en caliente o en acero inoxidable.
