# CASALS HBX 56 T6 0, 25kw (Eex_d) 0, 25kW 900 rpm, Q máx. 8680 m3/h, Ventiladores Atex

- Propiedad del archivo: CONSTRUNARIO
- Formato: FIEBDC-3/2012
- Programa: Construnario Versión 3.51
- Fecha de los precios: 10/03/2014
- Divisa: EUR

**CAS2A0205669** u CASALS HBX 56 T6 0, 25kw (Eex_d) 0, 25kW 900 rpm, Q máx. 8680 m3/h, Ventiladores Atex.
CARACTERÍSTICAS CONSTRUCTIVAS • Ventilador helicoidal de marco redondo reforzado con nervio intermedio. • Montaje modular del conjunto motor hélice que permite una total versatilidad en caso de cualquier cambio. • Hélice en fundición de aluminio. • Protegidos contra la corrosión mediante recubrimiento en polvo de resina epoxy. • Motor asíncrono normalizado ATEX. Voltajes estándar 230/400V para motores trifásicos hasta 4kW y 400/690V 50Hz para potencias superiores. APLICACIONES Diseñados para montaje en pared o en conducto, son indicados para: • Ventilación en locales clasificados ATEX zona 1 o 2. • Temperatura máxima de trabajo en continuo: 50ºC. BAJO DEMANDA • Hélice impelente (sentido de aire hélice motor), hélice reversible 100%. Añadir 5% en el PVP. • Ventiladores para trabajar a 60Hz y voltajes especiales. • Tamaños de ventiladores superiores a 100. En cumplimiento de la directiva 94/9/CE. certificado ATEX II2G. Para zonas 1(gas), 2(gas) o 22(polvo). Nivel de protección según necesidades. Organismo notificado: IMQ (con Nº 0051) Nº de identificación: 43EJ00001
