# CASALS BOX HBX 50 T4 0, 55kw (Eex_d) 0, 55kW 1400 rpm, Q máx. 10065 m3/h, Ventiladores Atex

- Propiedad del archivo: CONSTRUNARIO
- Formato: FIEBDC-3/2012
- Programa: Construnario Versión 3.51
- Fecha de los precios: 10/03/2014
- Divisa: EUR

**CAS2A1405043** u CASALS BOX HBX 50 T4 0, 55kw (Eex_d) 0, 55kW 1400 rpm, Q máx. 10065 m3/h, Ventiladores Atex.
CARACTERÍSTICAS CONSTRUCTIVAS • BOX: Caja construida en chapa de acero galvanizado con aislamiento acústico Flexiroll Pol Na 30 gris antracita de resistencia al fuego M1. Paneles laterales desmontables para facilitar el acceso al motor y el mantenimiento. • HBX: Ventilador interior helicoidal de marco redondo reforzado con nervio intermedio y con aro de aluminio antichispas. Montaje modular del conjunto motor hélice que permite una total versatilidad en caso de cualquier cambio. Hélice de poliamida reforzada con fibra de vidrio de ángulo variable en origen. Envolvente con aro de aluminio antichispas. Protegidos contra la corrosión mediante recubrimiento en polvo de resina epoxy. • Motor asíncrono normalizado ATEX. Voltajes estándar 230/400V 50Hz para motores trifásicos hasta 4kW y 400/690V 50Hz para potencias superiores. APLICACIONES Diseñados para montaje en pared o en conducto, son indicados para: • Renovación de aire en todo tipo de edificios e industrias. • Extracción de humos. • Temperatura máxima de trabajo en continuo: 50ºC. BAJO DEMANDA • Hélice 100% reversible. • Ventiladores para trabajar a 60Hz y voltajes especiales. • Modelos ATEX BOX HBX: Ventilación en locales clasificados ATEX zona 1 o 2. En cumplimiento de la directiva 94/9/CE. Con marcado y certificado ATEX II 2G, II 3G o II 3D. Para zonas 1(gas), 2(gas) o 22(polvo). Nivel de protección según necesidades. Organismo notificado: IMQ (con Nº 0051) Nº de identificación: 43EJ00001
