# CASALS MAX 27 T2 0, 55KW (Motor Eex_d) 0, 55kW 2800 rpm, Q máx. 1210 m3/h, Ventiladores Atex

- Propiedad del archivo: CONSTRUNARIO
- Formato: FIEBDC-3/2012
- Programa: Construnario Versión 3.51
- Fecha de los precios: 10/03/2014
- Divisa: EUR

**CAS300318200** u CASALS MAX 27 T2 0, 55KW (Motor Eex_d) 0, 55kW 2800 rpm, Q máx. 1210 m3/h, Ventiladores Atex.
CARACTERÍSTICAS CONSTRUCTIVAS • Carcasa fabricada en fundición de aluminio. • Turbina fabricada en fundición de aluminio. • Protegidos contra la corrosión mediante recubrimiento en polvo de resina epoxy. • Motor con rodamientos a bolas con protección IP-55, aislamiento clase F y certificación ATEX, antideflagrante EEx-d. Voltajes estándar 230/400V 50Hz. APLICACIONES Diseñados para instalación en conducto, son indicados para: • Ventilación en locales clasificados ATEX zona 2. • Temperatura máxima del aire de -20ºC a 80ºC. BAJO DEMANDA • Ventiladores para trabajar a 60Hz y voltajes especiales. • Construcción ATEX para diferentes categorías. En cumplimiento de la directiva 94/9/CE. Construido según ATEX II2G con certificación ATEX II3G. Motor ATEX IIG EEx-d para zonas 2 (gas) o 22 (polvo).
