# CASALS MBX 35/14 T4 5, 5kW 1440 rpm, Q máx. 9000 m3/h, Ventiladores Atex

- Propiedad del archivo: CONSTRUNARIO
- Formato: FIEBDC-3/2012
- Programa: Construnario Versión 3.51
- Fecha de los precios: 13/02/2014
- Divisa: EUR

**CASMBX15** u CASALS MBX 35/14 T4 5, 5kW 1440 rpm, Q máx. 9000 m3/h, Ventiladores Atex.
CARACTERÍSTICAS CONSTRUCTIVAS • Carcasa fabricada en chapa de acero laminado. • Carcasa totalmente soldada o engatillada. • Turbina multipala de álabes curvados hacia adelante de simple aspiración fabricada en chapa de aluminio. • Protegidos contra la corrosión mediante recubrimiento en polvo de resina epoxy. • Aro de aspiración antichispas en cobre o aluminio. • Motor asíncrono normalizado de jaula de ardilla con rodamientos a bolas, con protección IP-55, aislamiento clase F y certificación ATEX, antideflagrantes EEx-d. Voltajes estándar 230/400V 50Hz para motores trifásicos hasta 4kW y 400/690V 50Hz para potencias superiores. APLICACIONES Diseñados para instalación en conducto, son indicados para: • Ventilación en locales clasificados ATEX zona 2 o 22. • Temperatura máxima del aire de -20ºC a 80ºC. BAJO DEMANDA • Ventiladores para trabajar a 60Hz y voltajes especiales. • Construcción ATEX para diferentes categorías. En cumplimiento de la directiva 94/9/CE. Construido según ATEX II2G con certificación ATEX II3G. Motor ATEX IIG EEx-d para zonas 2 (gas) o 22 (polvo).
