# CASALS MBPX 45 T4 1, 1kW 1400 rpm, Q máx. 6400 m3/h, Ventiladores Atex

- Propiedad del archivo: CONSTRUNARIO
- Formato: FIEBDC-3/2012
- Programa: Construnario Versión 3.51
- Fecha de los precios: 10/03/2014
- Divisa: EUR

**CAS503004545** u CASALS MBPX 45 T4 1, 1kW 1400 rpm, Q máx. 6400 m3/h, Ventiladores Atex.
CARACTERÍSTICAS CONSTRUCTIVAS • Carcasa fabricada en PE-el antiestático. Turbina a reacción en plástico PP. Soporte motor fabricado en chapa de acero recubierto contra la corrosión en polvo de resina epoxy. • Tornillería en acero inoxidable • Motor asíncrono normalizado de jaula de ardilla con protección IP-55 i aislamiento clase F. Voltajes estándar 230/400V 50Hz. Equipado con motor II2G Eex-d. APLICACIONES Diseñados para instalación en conducto, son indicados para: • Transporte de aire con componentes corrosivos. • Industria química y petroquímica. • Laboratorios y vitrinas de gases. • Ventilación en locales clasificados ATEX zona 2. • Temperatura máxima de trabajo en continuo: 50ºC. BAJO DEMANDA • Ventiladores para trabajar a 60Hz y voltajes especiales. • Pie soporte en acero inoxidable. En cumplimiento de la directiva 94/9/CE. Construido según ATEX II2G con certificación ATEX II3G. Motor ATEX IIG EEx-d para zonas 2 (gas) o 22 (polvo).
