# Casals Regulador de velocidad manual monofásico REG 3 A 230 V

- Propiedad del archivo: CONSTRUNARIO
- Formato: FIEBDC-3/2012
- Programa: Construnario Versión 3.51
- Fecha de los precios: 14/07/2015
- Divisa: EUR

**CAS960710030** u Casals Regulador de velocidad manual monofásico REG 3 A 230 V
Especialmente diseñado para la regulación de velocidad por control de onda senoidal, sólo para ventiladores monofásicos. Conexionado por regletas. Ajuste de la velocidad mínima y control por potenciómetro. Caja estanca IP-54. Interruptor con piloto luminoso. Filtro EMC según En55014.
