# Casals Regulador de caudal para ventilador con motor EEC REGC 145 gr

- Propiedad del archivo: CONSTRUNARIO
- Formato: FIEBDC-3/2012
- Programa: Construnario Versión 3.51
- Fecha de los precios: 14/07/2015
- Divisa: EUR

**CASFX263300** u Casals Regulador de caudal para ventilador con motor EEC REGC 145 gr
Mando a distancia regulador de caudal para motores EEC. Permite ajustar el caudal en un rango de 0 a 100%, a una distancia de 10m como máximo. Montaje encastrado o en pared. Puede instalarse en el exterior. Temperatura de trabajo de 0 a 40ºC.
