# Casals Interruptor de seguridad INT 6, 5kW 1 velocidad

- Propiedad del archivo: CONSTRUNARIO
- Formato: FIEBDC-3/2012
- Programa: Construnario Versión 3.51
- Fecha de los precios: 14/07/2015
- Divisa: EUR

**CASFX452508** u Casals Interruptor de seguridad INT 6, 5kW 1 velocidad
Interruptores de seguridad paro-marcha. Útiles para el corte de la corriente antes de la manipulación del ventilador. En cumplimiento de la normativa IEC 947-3. Protección IP-65.
