# Casals Pulsador de emergencia PE-1 NC+NA

- Propiedad del archivo: CONSTRUNARIO
- Formato: FIEBDC-3/2012
- Programa: Construnario VersiĆ³n 3.51
- Fecha de los precios: 14/07/2015
- Divisa: EUR

**CAS960002701** u Casals Pulsador de emergencia PE-1 NC+NA
Pulsador de emergencia tipo seta con desenclavamiento manual. NC normalmente cerrado. NC + NA normalmente cerrado o normalmente abierto.
