# Casals Conmutador de paro/marcha CPM 63 22kW

- Propiedad del archivo: CONSTRUNARIO
- Formato: FIEBDC-3/2012
- Programa: Construnario Versión 3.51
- Fecha de los precios: 14/07/2015
- Divisa: EUR

**CASFX111613** u Casals Conmutador de paro/marcha CPM 63 22kW
Interruptor de paro / marcha manual en caja estanca, con protectores térmicos para cada velocidad. Protección IP-65
