# Casals Variador de velocidad frecuencial RFS 3 18, 5kW 400 V

- Propiedad del archivo: CONSTRUNARIO
- Formato: FIEBDC-3/2012
- Programa: Construnario Versión 3.51
- Fecha de los precios: 14/07/2015
- Divisa: EUR

**CAS960002518** u Casals Variador de velocidad frecuencial RFS 3 18, 5kW 400 V
Diseñados para la regulación de velocidad por frecuencia en aplicaciones de ventiladores. Filtro CEM incluido. Cumple con las normativas principales: UL/CSA, CE y C-TICK. Protección IP-20.
