# Casals Cuadro de sobrepresión de escaleras compacto Easy KPE SP 0, 75Kw

- Propiedad del archivo: CONSTRUNARIO
- Formato: FIEBDC-3/2012
- Programa: Construnario Versión 3.51
- Fecha de los precios: 14/07/2015
- Divisa: EUR

**CAS508800104** u Casals Cuadro de sobrepresión de escaleras compacto Easy KPE SP 0, 75Kw
• Diseñado para cumplir la norma UNE-EN 12101-6 en la presurización de escaleras y vías de escape. • Configurado de fábrica para mantener una presión diferencial de 50Pa sin necesidad de programar nada en el equipo. • Compuesto por un variador frecuencial, una sonda de presión diferencial y un interruptor automático de protección. • Todos los elementos se suministran montados y programados simplificando el trabajo de instalación ya que solamente se deberá conectar el cuadro a la tensión de alimentación. • El sistema variará la velocidad del ventilador para cambiar el caudal y así mantener la presión de 50 Pa en todo momento. Esto lo consigue gracias a la información que le proporciona la sonda de presión diferencial.
