# Casals Motores IEC trifásicos 2 POLOS 1, 1kW 230/400V

- Propiedad del archivo: CONSTRUNARIO
- Formato: FIEBDC-3/2012
- Programa: Construnario Versión 3.51
- Fecha de los precios: 14/07/2015
- Divisa: EUR

**CAS721001043** u Casals Motores IEC trifásicos 2 POLOS 1, 1kW 230/400V
CARACTERÍSTICAS • Velocidades: 2, 4 y 6. • Forma constructiva IM B3 (IM 1001). • Alimentación trifásica 230/400V 50Hz hasta 4kW y 400/690V 50Hz para potencias superiores. • Motores cerrados con ventilación exterior. • Grado de protección IP 55. • Aislamiento clase F. • Servicio S1. • Forma constructiva: B3. BAJO DEMANDA • Motores de 2 velocidades. • Motores monofásicos. Añadir 15% en el PVP. • Otras formas constructivas: -B5: añadir 5% en el PVP -B14: añadir 5% en el PVP
