# Reactancia para lámp.de vapor de sodio alta presión Interior VSI 25/22-3T-D 250W230V

- Propiedad del archivo: CONSTRUNARIO
- Formato: FIEBDC-3/2012
- Programa: Construnario Versión 1.9
- Fecha de los precios: 28/04/2014
- Divisa: EUR

**6112350-ELT** u Reactancia para lámp.de vapor de sodio alta presión Interior VSI 25/22-3T-D 250W230V
Reactancias para lámparas de vapor de sodio, para incorporar a luminarias. Uso interior, bajo factor de potencia VSI 25/22-3T-D 250W230V Se pueden fabricar para tensiones de 220 ó 240V y frecuencias de 50 ó 60Hz. Conforme Œ Certificadas.
