# CASALS Rejilla de protección para ventiladores helicoidales tubulares RP 125

- Propiedad del archivo: CONSTRUNARIO
- Formato: FIEBDC-3/2012
- Programa: Construnario Versión 3.51
- Fecha de los precios: 10/03/2014
- Divisa: EUR

**CAS960340104** u CASALS Rejilla de protección para ventiladores helicoidales tubulares RP 125
Rejilla de protección en lado de aspiración e impulsión contra la entrada de objetos y contacto con la hélice. Construida con varilla electrosoldada. En cumplimiento con la directiva ROHS 2002/95/EC.
