# CASALS Rejilla de protección en impulsión para ventiladores helicoidales RP0 240

- Propiedad del archivo: CONSTRUNARIO
- Formato: FIEBDC-3/2012
- Programa: Construnario Versión 3.51
- Fecha de los precios: 11/03/2014
- Divisa: EUR

**CAS980000240** u CASALS Rejilla de protección en impulsión para ventiladores helicoidales RP0 240
Rejilla de protección en el lado de la impulsión contra la entrada de objetos y contacto con la hélice. Construida con varilla electrosoldada. En cumplimiento con la directiva ROHS 2002/95/EC.
