# CASALS Conjuntos transmisión 180

- Propiedad del archivo: CONSTRUNARIO
- Formato: FIEBDC-3/2012
- Programa: Construnario Versión 3.51
- Fecha de los precios: 08/10/2012
- Divisa: EUR

**CAS-301110** u CASALS Conjuntos transmisión 180
Conjunto transmisión con cárter incluido. Aplicable a modelos a transmisión AAZ y MZ.
