# CASALS Rejilla de protección en aspiración para ventiladores helicoidales RP1 711

- Propiedad del archivo: CONSTRUNARIO
- Formato: FIEBDC-3/2012
- Programa: Construnario Versión 3.51
- Fecha de los precios: 08/10/2012
- Divisa: EUR

**CAS960410101** u CASALS Rejilla de protección en aspiración para ventiladores helicoidales RP1 711
Rejilla de protección en el lado de la aspiración contra la entrada de objetos y contacto con la hélice. Construida con varilla electrosoldada. En cumplimiento con la directiva ROHS 2002/95/EC.
