# CASALS Rejilla de impulsión para ventiladores BD y BV RI-28/21

- Propiedad del archivo: CONSTRUNARIO
- Formato: FIEBDC-3/2012
- Programa: Construnario Versión 3.51
- Fecha de los precios: 10/03/2014
- Divisa: EUR

**CAS960000405** u CASALS Rejilla de impulsión para ventiladores BD y BV RI-28/21
Rejilla de protección para instalarla en la embocadura de impulsión contra la entrada de objetos y contacto con la turbina.
