# CASALS Rejilla de protección para ventiladores BD, lado motor RM-25

- Propiedad del archivo: CONSTRUNARIO
- Formato: FIEBDC-3/2012
- Programa: Construnario Versión 3.51
- Fecha de los precios: 10/03/2014
- Divisa: EUR

**CAS960000803** u CASALS Rejilla de protección para ventiladores BD, lado motor RM-25
Rejilla de protección para instalarla en el lado motor de los ventiladores de baja presión a motor directo.
