# CASALS Rejilla de protección para ventiladores BD, lado motor RM-33

- Propiedad del archivo: CONSTRUNARIO
- Formato: FIEBDC-3/2012
- Programa: Construnario Versión 3.51
- Fecha de los precios: 08/10/2012
- Divisa: EUR

**CAS960000805** u CASALS Rejilla de protección para ventiladores BD, lado motor RM-33
Rejilla de protección para instalarla en el lado motor de los ventiladores de baja presión a motor directo.
