# CASALS Persiana sobre presión metálica PC 71

- Propiedad del archivo: CONSTRUNARIO
- Formato: FIEBDC-3/2012
- Programa: Construnario Versión 3.51
- Fecha de los precios: 08/10/2012
- Divisa: EUR

**CAS963260100** u CASALS Persiana sobre presión metálica PC 71
Marco en chapa de hierro y lamas en aluminio.
