# CASALS Persiana sobre presión en plástico PCP 40

- Propiedad del archivo: CONSTRUNARIO
- Formato: FIEBDC-3/2012
- Programa: Construnario Versión 3.51
- Fecha de los precios: 10/03/2014
- Divisa: EUR

**CAS963230106** u CASALS Persiana sobre presión en plástico PCP 40
Construido íntegramente en PVC. Protección contra rayos UVA. Velocidad máxima del aire: 16 m/s.
