# CASALS Persiana sobre presión en plástico PCP 80

- Propiedad del archivo: CONSTRUNARIO
- Formato: FIEBDC-3/2012
- Programa: Construnario Versión 3.51
- Fecha de los precios: 10/03/2014
- Divisa: EUR

**CAS963270105** u CASALS Persiana sobre presión en plástico PCP 80
Construido íntegramente en PVC. Protección contra rayos UVA. Velocidad máxima del aire: 16 m/s.
