# CASALS Persiana sobre presión metálica para cajas de ventilación PI 25/25 (9/9)

- Propiedad del archivo: CONSTRUNARIO
- Formato: FIEBDC-3/2012
- Programa: Construnario Versión 3.51
- Fecha de los precios: 10/03/2014
- Divisa: EUR

**CAS970250100** u CASALS Persiana sobre presión metálica para cajas de ventilación PI 25/25 (9/9)
Para montaje en BVFC, BOX BD y BOX BV. Marco y lamas en chapa galvanizada.
