# CASALS Persiana sobre presión metálica para cajas de ventilación PI 39/39 (15/15)

- Propiedad del archivo: CONSTRUNARIO
- Formato: FIEBDC-3/2012
- Programa: Construnario Versión 3.51
- Fecha de los precios: 10/03/2014
- Divisa: EUR

**CAS970390100** u CASALS Persiana sobre presión metálica para cajas de ventilación PI 39/39 (15/15)
Para montaje en BVFC, BOX BD y BOX BV. Marco y lamas en chapa galvanizada.
