# CASALS Visera para intemperie con malla antipájaros VIS OUT 20

- Propiedad del archivo: CONSTRUNARIO
- Formato: FIEBDC-3/2012
- Programa: Construnario Versión 3.51
- Fecha de los precios: 10/03/2014
- Divisa: EUR

**CAS960000055** u CASALS Visera para intemperie con malla antipájaros VIS OUT 20
Visera para intemperie con malla antipájaros. VIS OUT = Impulsión VIS IN = Aspiración.
