# CASALS Visera para intemperie con malla antipájaros VIS IN 30

- Propiedad del archivo: CONSTRUNARIO
- Formato: FIEBDC-3/2012
- Programa: Construnario Versión 3.51
- Fecha de los precios: 08/10/2012
- Divisa: EUR

**CAS960000065** u CASALS Visera para intemperie con malla antipájaros VIS IN 30
Visera para intemperie con malla antipájaros. VIS OUT = Impulsión VIS IN = Aspiración.
