# CASALS Manguito rectangular flexible para BOX LP MR 500 EEC

- Propiedad del archivo: CONSTRUNARIO
- Formato: FIEBDC-3/2012
- Programa: Construnario Versión 3.51
- Fecha de los precios: 10/03/2014
- Divisa: EUR

**CASFX263646** u CASALS Manguito rectangular flexible para BOX LP MR 500 EEC
Equipado con marcos de conexión acorde a las dimensiones del ventilador. Longitud entre bridas: 170mm.
