# CASALS Flexible de aluminio M1 COMPRI-CV 457

- Propiedad del archivo: CONSTRUNARIO
- Formato: FIEBDC-3/2012
- Programa: Construnario Versión 3.51
- Fecha de los precios: 10/03/2014
- Divisa: EUR

**CAS10000565** u CASALS Flexible de aluminio M1 COMPRI-CV 457
En tramos de 10 metros. Para instalación de sistemas de aire acondicionado, ventilación y VMC.
