# CASALS Flexible con aislamiento térmico o acústico THERMI-CV / PHONI-CV 127

- Propiedad del archivo: CONSTRUNARIO
- Formato: FIEBDC-3/2012
- Programa: Construnario Versión 3.51
- Fecha de los precios: 10/03/2014
- Divisa: EUR

**CAS10000602** u CASALS Flexible con aislamiento térmico o acústico THERMI-CV / PHONI-CV 127
Thermi: conducto flexible con aislamiento térmico. Phoni : conducto flexible termo-acústico. En tramos de 10 metros. Para instalación de sistemas de aire acondicionado, ventilación y VMC.
