# CASALS Flexible de PVC MFVC 560

- Propiedad del archivo: CONSTRUNARIO
- Formato: FIEBDC-3/2012
- Programa: Construnario Versión 3.51
- Fecha de los precios: 10/03/2014
- Divisa: EUR

**CAS10009064** u CASALS Flexible de PVC MFVC 560
En tramos de 6 metros. Para instalaciones de ventilación, climatización, aspiración de humos de soldadura. Conexiones en baja, media y alta presión. Para terciario y hábitat.
