# CASALS Entrada de aire acústica y autorregulable EAA S 30

- Propiedad del archivo: CONSTRUNARIO
- Formato: FIEBDC-3/2012
- Programa: Construnario Versión 3.51
- Fecha de los precios: 10/03/2014
- Divisa: EUR

**CASFX10043315** u CASALS Entrada de aire acústica y autorregulable EAA S 30
Entrada de aire acústica y autorregulable con difusor, tapa exterior fachada y accesorio atenuador incluidos. Para impulsión de aire nuevo en viviendas con tratamiento acústico.
