# CASALS Entrada de aire acústica y autorregulable EAA SH 40

- Propiedad del archivo: CONSTRUNARIO
- Formato: FIEBDC-3/2012
- Programa: Construnario Versión 3.51
- Fecha de los precios: 10/03/2014
- Divisa: EUR

**CASFX10043331** u CASALS Entrada de aire acústica y autorregulable EAA SH 40
Entrada de aire acústica e higrorregulable entre 7 y 40 m3/h según el grado de humedad del local. Incluye difusor, tapa exterior fachada y accesorio atenuador. Para impulsión de aire nuevo en viviendas equipadas de sistemas higrorregulables del tipo B.
