# CASALS Boca de extracción BE 125

- Propiedad del archivo: CONSTRUNARIO
- Formato: FIEBDC-3/2012
- Programa: Construnario Versión 3.51
- Fecha de los precios: 10/03/2014
- Divisa: EUR

**CASFX10000717** u CASALS Boca de extracción BE 125
Boca de extracción de plástico para viviendas unifamiliares de fácil montaje y mantenimiento. Conjunto formado por boca (Ø80 o 125mm) y manguito pladur fabricado en plástico con 3 pestañas de fijación. Una junta asegura la fijación y la estanqueidad con el conducto. Para instalación en ventilación mecánica de simple o doble flujo. Aplicación en pared o techo.
