# CASALS Boca de extracción autorregulable, extracción constante BEA S 60

- Propiedad del archivo: CONSTRUNARIO
- Formato: FIEBDC-3/2012
- Programa: Construnario Versión 3.51
- Fecha de los precios: 10/03/2014
- Divisa: EUR

**CASFX10000641** u CASALS Boca de extracción autorregulable, extracción constante BEA S 60
Boca de extracción autorregulable para la extracción constante del aire. BEA S ofrece un caudal de extracción fijo ideal para baños. BEA C ofrece un caudal de extracción permanente al que se le añade un caudal complementario con accionado exterior, ideal para cocinas y locales. Montaje en pared vertical o en techo.
