# CASALS Boca de impulsión de caudal pequeño BIRM 125 124 mm

- Propiedad del archivo: CONSTRUNARIO
- Formato: FIEBDC-3/2012
- Programa: Construnario Versión 3.51
- Fecha de los precios: 09/10/2012
- Divisa: EUR

**CASFX10000719** u CASALS Boca de impulsión de caudal pequeño BIRM 125 124 mm
Boca de impulsión de caudal pequeño circular con disco regulable manualmente mediante un tornillo central. Material: chapa de acero pintada con epoxy blanca. Para locales terciarios. Montaje en techo. Diámetros de conexión de 100 a 200mm.
